# TUBERIA PVC BI-ORIENTADA PRESION

- Propiedad del archivo: RIB Spain
- Formato: FIEBDC-3/2020
- Programa: Presto 22.00
- Fecha: 15/02/2022
- Tipo: lista de precios
- Fecha de los precios: 11/02/2022
- Divisa: EUR
- IVA: 10 %

## 01 TUBERIA PVC BI-ORIENTADA PRESION

**110.12JNBO** m Tubería PVC D110 PN12,5
Precio: 5.1
Suministro de tubería clase 500, MRS 50, GPF BIOPIPE de PVC, color blanco con banda azul, diámetro nominal 110mm, para presión PN12,5, fabricada según UNE ISO 16422, con certificado AENOR. Unión de tuberías mediante junta de EPDM reforzado con anillo de polipropileno integrado.

**125.12JNBO** M Tubería PVC D125 PN 12,5
Precio: 6.31
Suministro de tubería clase 500, MRS 50, GPF BIOPIPE de PVC, color blanco con banda azul, diámetro nominal 125mm, para presión PN12,5, fabricada según UNE ISO 16422, con certificado AENOR. Unión de tuberías mediante junta de EPDM reforzado con anillo de polipropileno integrado.

**140.12JNBO** m Tubería PVC D140 PN12,5
Precio: 7.9
Suministro de tubería clase 500, MRS 50, GPF BIOPIPE de PVC, color blanco con banda azul, diámetro nominal 140mm, para presión PN12,5, fabricada según UNE ISO 16422, con certificado AENOR. Unión de tuberías mediante junta de EPDM reforzado con anillo de polipropileno integrado.

**160.12JNBO** m Tubería PVC D160 PN12,5
Precio: 9.9
Suministro de tubería clase 500, MRS 50, GPF BIOPIPE de PVC, color blanco con banda azul, diámetro nominal 160mm, para presión PN12,5, fabricada según UNE ISO 16422, con certificado AENOR. Unión de tuberías mediante junta de EPDM reforzado con anillo de polipropileno integrado.

**200.12JNBO** m Tubería PVC D200 PN12,5
Precio: 15.5
Suministro de tubería clase 500, MRS 50, GPF BIOPIPE de PVC, diámetro nominal 200mm, para presión PN12,5, fabricada según UNE ISO 16422, con certificado AENOR. Unión de tuberías mediante junta de EPDM reforzado con anillo de polipropileno integrado.

**250.12JNBO** m Tubería PVC D250 PN12,5
Precio: 24.33
Suministro de tubería clase 500, MRS 50, GPF BIOPIPE de PVC, diámetro nominal 250mm, para presión PN12,5, fabricada según UNE ISO 16422, con certificado AENOR. Unión de tuberías mediante junta de EPDM reforzado con anillo de polipropileno integrado.

**315.12JNBO** m Tubería PVC D315 PN12,5
Precio: 37.88
Suministro de tubería clase 500, MRS 50, GPF BIOPIPE de PVC, diámetro nominal 315mm, para presión PN12,5, fabricada según UNE ISO 16422, con certificado AENOR. Unión de tuberías mediante junta de EPDM reforzado con anillo de polipropileno integrado.

**400.12JNBO** m Tubería PVC D400 PN12,5
Precio: 60.94
Suministro de tubería clase 500, MRS 50, GPF BIOPIPE de PVC, diámetro nominal 400mm, para presión PN12,5, fabricada según UNE ISO 16422, con certificado AENOR. Unión de tuberías mediante junta de EPDM reforzado con anillo de polipropileno integrado.

**110.16JNBO** m Tubería PVC D110 PN16
Precio: 5.86
Suministro de tubería clase 500, MRS 50, GPF BIOPIPE de PVC, color blanco con banda azul, diámetro nominal 110mm, para presión PN16, fabricada según UNE ISO 16422 y UNE EN 17176, con certificado AENOR. Unión de tuberías mediante junta de EPDM reforzado con anillo de polipropileno integrado.

**125.16JNBO** m Tubería PVC D125 PN16
Precio: 7.61
Suministro de tubería clase 500, MRS 50, GPF BIOPIPE de PVC, color blanco con banda azul, diámetro nominal 125mm, para presión PN16, fabricada según UNE ISO 16422 y UNE EN 17176, con certificado AENOR. Unión de tuberías mediante junta de EPDM reforzado con anillo de polipropileno integrado.

**140.16JNBO** m Tubería PVC D140 PN16
Precio: 9.32
Suministro de tubería clase 500, MRS 50, GPF BIOPIPE de PVC, color blanco con banda azul, diámetro nominal 140mm, para presión PN16, fabricada según UNE ISO 16422 y UNE EN 17176, con certificado AENOR. Unión de tuberías mediante junta de EPDM reforzado con anillo de polipropileno integrado.

**160.16JNBO** m Tubería PVC D160 PN16
Precio: 11.85
Suministro de tubería clase 500, MRS 50, GPF BIOPIPE de PVC, color blanco con banda azul, diámetro nominal 160mm, para presión PN16, fabricada según UNE ISO 16422 y UNE EN 17176, con certificado AENOR. Unión de tuberías mediante junta de EPDM reforzado con anillo de polipropileno integrado.

**200.16JNBO** m Tubería PVC D200 PN16
Precio: 18.55
Suministro de tubería clase 500, MRS 50, GPF BIOPIPE de PVC, color blanco con banda azul, diámetro nominal 200mm, para presión PN16, fabricada según UNE ISO 16422 y UNE EN 17176, con certificado AENOR. Unión de tuberías mediante junta de EPDM reforzado con anillo de polipropileno integrado.

**250.16JNBO** m Tubería PVC D250 PN16
Precio: 28.88
Suministro de tubería clase 500, MRS 50, GPF BIOPIPE de PVC, color blanco con banda azul, diámetro nominal 250mm, para presión PN16, fabricada según UNE ISO 16422 y UNE EN 17176, con certificado AENOR. Unión de tuberías mediante junta de EPDM reforzado con anillo de polipropileno integrado.

**315.16JNBO** m Tubería PVC D315 PN16
Precio: 45.13
Suministro de tubería clase 500, MRS 50, GPF BIOPIPE de PVC, color blanco con banda azul, diámetro nominal 315mm, para presión PN16, fabricada según UNE ISO 16422 y UNE EN 17176, con certificado AENOR. Unión de tuberías mediante junta de EPDM reforzado con anillo de polipropileno integrado.

**400.16JNBO** m Tubería PVC D400 PN16
Precio: 73.08
Suministro de tubería clase 500, MRS 50, GPF BIOPIPE de PVC, color blanco con banda azul, diámetro nominal 400mm, para presión PN16, fabricada según UNE ISO 16422 y UNE EN 17176, con certificado AENOR. Unión de tuberías mediante junta de EPDM reforzado con anillo de polipropileno integrado.

**90.20JNBO** m Tubería PVC D90 PN20
Precio: 6.54
Suministro de tubería clase 500, MRS 50, GPF BIOPIPE de PVC, color blanco con banda azul, diámetro nominal 90mm, para presión PN20, fabricada según UNE EN 17176, con certificado AENOR. Unión de tuberías mediante junta de EPDM reforzado con anillo de polipropileno integrado.

**110.20JNBO** m Tubería PVC D110 PN20
Precio: 7.24
Suministro de tubería clase 500, MRS 50, GPF BIOPIPE de PVC, color blanco con banda azul, diámetro nominal 110mm, para presión PN20, fabricada según UNE EN 17176, con certificado AENOR. Unión de tuberías mediante junta de EPDM reforzado con anillo de polipropileno integrado.

**125.20JNBO** m Tubería PVC D125 PN20
Precio: 9.3
Suministro de tubería clase 500, MRS 50, GPF BIOPIPE de PVC, color blanco con banda azul, diámetro nominal 125mm, para presión PN20, fabricada según UNE EN 17176, con certificado AENOR. Unión de tuberías mediante junta de EPDM reforzado con anillo de polipropileno integrado.

**140.20JNBO** m Tubería PVC D140 PN20
Precio: 11.45
Suministro de tubería clase 500, MRS 50, GPF BIOPIPE de PVC, color blanco con banda azul, diámetro nominal 140mm, para presión PN20, fabricada según UNE EN 17176, con certificado AENOR. Unión de tuberías mediante junta de EPDM reforzado con anillo de polipropileno integrado.

**160.20JNBO** m Tubería PVC D160 PN20
Precio: 14.73
Suministro de tubería clase 500, MRS 50, GPF BIOPIPE de PVC, color blanco con banda azul, diámetro nominal 160mm, para presión PN20, fabricada según UNE EN 17176, con certificado AENOR. Unión de tuberías mediante junta de EPDM reforzado con anillo de polipropileno integrado.

**200.20JNBO** m Tubería PVC D200 PN20
Precio: 22.87
Suministro de tubería clase 500, MRS 50, GPF BIOPIPE de PVC, color blanco con banda azul, diámetro nominal 200mm, para presión PN20, fabricada según UNE EN 17176, con certificado AENOR. Unión de tuberías mediante junta de EPDM reforzado con anillo de polipropileno integrado.

**250.20JNBO** m Tubería PVC D250 PN20
Precio: 35.85
Suministro de tubería clase 500, MRS 50, GPF BIOPIPE de PVC, color blanco con banda azul, diámetro nominal 250mm, para presión PN20, fabricada según UNE EN 17176, con certificado AENOR. Unión de tuberías mediante junta de EPDM reforzado con anillo de polipropileno integrado.

**315.20JNBO** m Tubería PVC D315 PN20
Precio: 56.45
Suministro de tubería clase 500, MRS 50, GPF BIOPIPE de PVC, color blanco con banda azul, diámetro nominal 315mm, para presión PN20, fabricada según UNE EN 17176, con certificado AENOR. Unión de tuberías mediante junta de EPDM reforzado con anillo de polipropileno integrado.

**400.20JNBO** m Tubería PVC D400 PN20
Precio: 90.7
Suministro de tubería clase 500, MRS 50, GPF BIOPIPE de PVC, color blanco con banda azul, diámetro nominal 400mm, para presión PN20, fabricada según UNE EN 17176, con certificado AENOR. Unión de tuberías mediante junta de EPDM reforzado con anillo de polipropileno integrado.

**90.25JNBO** m Tubería PVC D90 PN25
Precio: 8.1
Suministro de tubería clase 500, MRS 50, GPF BIOPIPE de PVC, color blanco con banda azul, diámetro nominal 90mm, para presión PN25, fabricada según UNE EN 17176, con certificado AENOR. Unión de tuberías mediante junta de EPDM reforzado con anillo de polipropileno integrado.

**110.25JNBO** m Tubería PVC D110 PN25
Precio: 8.7
Suministro de tubería clase 500, MRS 50, GPF BIOPIPE de PVC, color blanco con banda azul, diámetro nominal 110mm, para presión PN25, fabricada según UNE EN 17176, con certificado AENOR. Unión de tuberías mediante junta de EPDM reforzado con anillo de polipropileno integrado.

**125.25JNBO** m Tubería PVC D125 PN25
Precio: 11.1
Suministro de tubería clase 500, MRS 50, GPF BIOPIPE de PVC, color blanco con banda azul, diámetro nominal 125mm, para presión PN25, fabricada según UNE EN 17176, con certificado AENOR. Unión de tuberías mediante junta de EPDM reforzado con anillo de polipropileno integrado.

**140.25JNBO** m Tubería PVC D140 PN25
Precio: 13.69
Suministro de tubería clase 500, MRS 50, GPF BIOPIPE de PVC, color blanco con banda azul, diámetro nominal 140mm, para presión PN25, fabricada según UNE EN 17176, con certificado AENOR. Unión de tuberías mediante junta de EPDM reforzado con anillo de polipropileno integrado.

**160.25JNBO** m Tubería PVC D160 PN25
Precio: 17.84
Suministro de tubería clase 500, MRS 50, GPF BIOPIPE de PVC, color blanco con banda azul, diámetro nominal 160mm, para presión PN25, fabricada según UNE EN 17176, con certificado AENOR. Unión de tuberías mediante junta de EPDM reforzado con anillo de polipropileno integrado.

**200.25JNBO** m Tubería PVC D200 PN25
Precio: 27.83
Suministro de tubería clase 500, MRS 50, GPF BIOPIPE de PVC, color blanco con banda azul, diámetro nominal 200mm, para presión PN25, fabricada según UNE EN 17176, con certificado AENOR. Unión de tuberías mediante junta de EPDM reforzado con anillo de polipropileno integrado.

**250.25JNBO** m Tubería PVC D250 PN25
Precio: 42.88
Suministro de tubería clase 500, MRS 50, GPF BIOPIPE de PVC, color blanco con banda azul, diámetro nominal 250mm, para presión PN25, fabricada según UNE EN 17176, con certificado AENOR. Unión de tuberías mediante junta de EPDM reforzado con anillo de polipropileno integrado.

**315.25JNBO** m Tubería PVC D315 PN25
Precio: 68.19
Suministro de tubería clase 500, MRS 50, GPF BIOPIPE de PVC, color blanco con banda azul, diámetro nominal 315mm, para presión PN25, fabricada según UNE EN 17176, con certificado AENOR. Unión de tuberías mediante junta de EPDM reforzado con anillo de polipropileno integrado.

**400.25JNBO** m Tubería PVC D400 PN25
Precio: 109.85
Suministro de tubería clase 500, MRS 50, GPF BIOPIPE de PVC, color blanco con banda azul, diámetro nominal 400mm, para presión PN25, fabricada según UNE EN 17176, con certificado AENOR. Unión de tuberías mediante junta de EPDM reforzado con anillo de polipropileno integrado.
